# I-25 KÖSTER BikuthanR 2K n. DIN 18195-4
Leistungsbeschreibung (GAEB 90, DA81)
Vergabenummer: 010020010010
Währung: EUR
Auftraggeber: Köster Bauchemie AG

## Zusätzlicher Text
Kelleraußenabdichtung - Instandsetzung
Mit Freilegen der Außenwand, Lastfall: Bodenfeuchte / nichtstauendes
Sickerwasser
Abdichtung mit kunststoffmodifizierter Bitumendickbeschichtung (KMB)
KÖSTER BikuthanR 2K nach DIN 18195, Teil 4

Vorbemerkung

Dieses Musterleistungsverzeichnis erhebt keinen Anspruch auf
Vollständigkeit. Bei der Kostenkalkulation hat der Verwender des
Musterleistungsverzeichnisses objektbezogene Gegebenheiten und ggf.
nicht aufgeführte Nebenarbeiten zu berücksichtigen. Haftungsansprüche
gegenüber dem Verfasser oder dem Hersteller bestehen nicht und können
nicht geltend gemacht werden.

Bezugsquelle und technische Beratung unter:
KÖSTER BAUCHEMIE AG, Dieselstrasse 3-10, 26607 Aurich, Tel.: 04941 /
9709-0, Fax: 04941 / 9709-40, E-Mail: support@koester.eu

Folgende Technische Merkblätter sind zu beachten:
KÖSTER Bitumen-Voranstrich  Art.-Nr. 1.01
KÖSTER KBE-Flüssigfolie  Art.-Nr. 1.13
KÖSTER BikuthanR  2K  Art.-Nr. 1.14
KÖSTER SB-Haftemulsion  Art.-Nr. 2.11
KÖSTER NB 1 grau  Art.-Nr. 3.021
KÖSTER NB 1 Flex  Art.-Nr. 3.0211
KÖSTER PolysilR TG 500  Art.-Nr. 4.011
KÖSTER Sperrmörtel  Art.-Nr. 5.030
KÖSTER Sperrmörtel-Fix quellfähig  Art.-Nr. 5.032
KÖSTER Spezial-Fugenband  Art.-Nr. 10.37
KÖSTER Armierungsgewebe  Art.-Nr. 11.01
KÖSTER Schutz- und Drainagebahn 3-400  Art.-Nr. 11.40

## I-25 KÖSTER BikuthanR 2K n. DIN 18195-4
Datum: 27.08.12

### 1 Baustelleneinrichtung

**1.1 Vorhalten der Baustelleneinrichtung**
Einrichten der Baustelle und Vorhalten
derselben
Menge: 0,000 psch

**1.2 Wasserversorgung**
Die Versorgung mit Wasser muss vor Ort
gewährleistet sein.
Menge: 0,000 psch

**1.3 Stromversorgung**
Die Versorgung mit Strom muss vor Ort
gewährleistet sein.
Menge: 0,000 psch

### 2 Technische Maßnahmen

**2.1 Erdarbeiten**
Boden der Baugrube bis max. Unterkante
Fundament/Bodenplatte mit geeignetem
Verfahren ausheben und seitlich lagern.
Menge: 0,000 m3

**2.2 Baugrubensicherung**
Eine Baugrubensicherung ist vorzunehmen.
Menge: 0,000 psch

### 3 Untergrundvorbereitung

**3.1 Höchstdruckwasserstrahlen**
Höchstdruckwasserreinigen (ca. 400 bar)
der zu beschichtenden Wandflächen von
haftungsmindernden Bestandteilen mit
geeigneten Verfahren.
Menge: 0,000 m²

**3.2 Prüfung auf Teer / Bitumen**
Gereinigte vorhandene Außenabdichtung
auf Teer / Bitumen prüfen.
bei Teer: der Untergrund ist
rückstandsfrei von allen
Beschichtungsteilen zu reinigen
bei Bitumen: zur Überarbeitung kann
grundsätzlich KMB oder KSK verwendet
werden
Die Eignung des vorhandenen Untergrundes
ist vor Beginn der Arbeiten eindeutig
festzustellen.
Menge: 0,000 Stk

**3.3 Prüfung auf festen Sitz der alten Ab- dichtung**
Gereinigte vorhandene Außenabdichtung
auf festen Verbund zum Untergrund
prüfen. Lose oder schlecht sitzende
Bereiche sind restlos zu entfernen und
nachfolgend beizuarbeiten.
Beschädigte oder defekte Materialien
sind ebenfalls zu entfernen.
Menge: 0,000 Stk

**3.4 Prüfung auf festen Sitz der alten Hohlkehle**
Gereinigte vorhandene Außenabdichtung
auf festen Verbund der Hohlkehle zum
Untergrund und deren Abdichtung prüfen.
Bei beschädigter Abdichtung oder
Hohlstellen ist der Bereich der
Hohlkehle bis auf den mineralischen
Untergrund zu reinigen und neu
aufzubauen.
Bei einwandfreier Ausführung kann die
bestehende Hohlkehle in die neue
Abdichtung eingebunden werden.
Menge: 0,000 Stk

**3.5 bituminöser Untergrund**
Vorgehen bei bituminösem Untergrund:
Menge: 0,000

### 4 Fehlstellenausgleich

**4.1 Fehlstellenverspachtelung mit KÖSTER KMB**
Vorhandene Fehlstellen < 5 mm mit KÖSTER
kunststoffmodifizierter
Bitumendickbeschichtung (KMB)  gem. den
Verarbeitungsrichtlinien ausgleichen.
Verbrauch:
KÖSTER KMB (je nach gewählter
Flächenabdichtung) nach Bedarf
Menge: 0,000 m²

### 5 Grundierung

**5.1 Grundierung mit KÖSTER Bitumen-Voran- strich bei bituminösem Untergrund**
Bituminöse Fläche mit KÖSTER
Bitumen-Voranstrich vollflächig
grundieren und vollständig ablüften
lassen.
Verbrauch:
KÖSTER Bitumen-Voranstrich  ca. 0,15 kg
/ m²
Menge: 0,000 m²

### 6 Fugenabdichtung

**6.1 Dehnfugenüberarbeitung mit KÖSTER KMB - Dickbeschichtung**
Dehnfuge mit KÖSTER
kunststoffmodifizierter
Bitumendickbeschichtung (KMB) (Material
je nach gewählter Flächenabdichtung) wie
folgt abdichten:
Nach Durchtrocknuung der Grundierung ist
das KÖSTER Armierungsgewebe mittig
zwischen zwei Lagen KMB einzubetten. Die
Schichtdicke der einzelnen Lagen beträgt
max. 3 mm. Die Breite der
Fugenüberarbeitung beträgt mind 30 cm.
Verbrauch:
KÖSTER je nach gewählter
Flächenabdichtung nach Bedarf
KÖSTER Armierungsgewebe nach Bedarf
Menge: 0,000 m

**6.2 weiter mit Abdichtungsarbeiten**
weiter mit Pos. "Abdichtungsarbeiten"
Menge: 0,000

**6.3 mineralischer Untergrund**
Vorgehen bei mineralischem Untergrund:
Menge: 0,000

### 7 Vorbereitende / sichernde Maßnahmen

**7.1 Kanten fasen**
Vorhandene Kanten mit einem geeigneten
Gerät fasen.
Menge: 0,000 m

**7.2 Schutz vor rückseitiger Feuchtigkeit mit KÖSTER NB 1 grau**
*** Bedarfsposition ohne GB
Stark durchfeuchtete Untergründe, die
durch einen Feuchtigkeitsfilm sowie eine
starke Dunkelfärbung an der Oberfläche
sichtbar werden, sind mind. 1 Tag vorher
per KÖSTER Quast für Schlämmen mit
KÖSTER NB 1 grau gegen rückseitige
Feuchtigkeit zu schützen.
Verbrauch:
KÖSTER NB 1 grau 2,0 kg / m²
Menge: 0,000 m²

**7.3 Verfestigung mineralischer Untergründe mit KÖSTER PolysilR TG 500**
*** Bedarfsposition ohne GB
Die zu beschichtende Fläche mit KÖSTER
PolysilR TG 500 verfestigen.
Verbrauch:
KÖSTER PolysilR TG 500 ca. 0,15 kg / m²
(bei stark saugenden Untergründen bis
zur doppelten Menge möglich)
Menge: 0,000 m²

### 8 Sockelabdichtung

**8.1 Sockelabdichtung mit KÖSTER NB 1 grau und KÖSTER NB 1 Flex**
Sockelflächen ab 30 cm unter späteren
Geländeniveau bis mind. 30 cm über
späteres Gelände in zwei Arbeitsgängen
per KÖSTER Quast für Schlämmen abdichten
mit KÖSTER NB 1 grau unter Zugabe von
KÖSTER NB 1 Flex.
Verbrauch:
KÖSTER NB 1 grau ca. 2 kg / m²
KÖSTER NB 1 Flex ca. 0,64 kg / m²
(beide Angaben ausreichend für 2
Arbeitsgänge)
Menge: 0,000 m²

### 9 Dichtungskehle

**9.1 Herstellen einer Dichtungskehle aus KÖSTER Spermörtel-Fix quellfähig**
Dichtungskehle aus KÖSTER
Sperrmörtel-Fix quellfähig unter Zugabe
von max. 20 % KÖSTER SB-Haftemulsion zum
Anmachwasser am Wand/Sohlenanschluss
bzw. Sauberkeitsschicht/Sohle oder an
Innenecken herstellen (ausgerundete
Schenkellänge  4 - 6 cm). Vor Abdichtung
der vertikalen Wandflächen ist eine
mind. einstündige Trocknungszeit des
Sperrmörtels erforderlich.
Verbrauch:
KÖSTER Sperrmörtel-Fix quellfähig ca.
2,5 kg / m
KÖSTER SB-Haftemulsion ca. 0,08 kg / m
Menge: 0,000 m

**9.2 Herstellen einer Dichtungskehle mit KÖSTER Sperrmörtel**
*** Bedarfsposition ohne GB
Dichtungskehle aus KÖSTER Sperrmörtel
unter Zugabe von max. 20 % KÖSTER
SB-Haftemulsion zum Anmachwasser am
Wand/Sohlenanschluss bzw.
Sauberkeitsschicht/Sohle oder an
Innenecken herstellen (ausgerundete
Schenkellänge 4 - 6 cm). Vor Abdichtung
der vertikalen Wandflächen ist eine
mind. 24stündige Trocknungszeit des
Sperrmörtels erforderlich.
Verbrauch:
KÖSTER Sperrmörtel ca. 2,5 kg / m
KÖSTER SB-Haftemulsion ca. 0,08 kg / m
Menge: 0,000 m

### 10 Rautiefenausgleich

**10.1 Rautiefenausgl. mit KÖSTER Sperrmörtel Fix quellfähig / KÖSTER SB-Haftemulsion**
Auszubessernde Flächen mit einer
Rautiefe > 5 mm (z. B. Mörteltaschen,
offene Stoß- und Lagerfugen oder
Ausbrüche) mit KÖSTER Sperrmörtel-Fix
quellfähig, unter Zugabe von max. 30 %
KÖSTER SB-Haftemulsion zum Anmachwasser,
bündig schließen.
Verbrauch:
KÖSTER Sperrmörtel-Fix quellfähig ca.
1,8 kg / l Hohlraum
KÖSTER SB-Haftemulsion ca. 0,06 kg / l
Hohlraum
Menge: 0,000 m²

**10.2 Rautiefenausgleich > 5 mm mit KÖSTER Sperrmörtel und KÖSTER SB Haftemulsion**
*** Bedarfsposition ohne GB
Auszubessernde Flächen mit einer
Rautiefe > 5 mm (z. B. Mörteltaschen,
offene Stoß- und Lagerfugen oder
Ausbrüche) mit KÖSTER Sperrmörtel, unter
Zugabe von max. 30 % KÖSTER
SB-Haftemulsion zum Anmachwasser, bündig
schließen.
Verbrauch:
KÖSTER Sperrmörtel ca. 1,8 kg / l
Hohlraum
KÖSTER SB-Haftemulsion  ca. 0,06 kg / l
Hohlraum
Menge: 0,000 m²

**10.3 Rautiefenausgleich < 5 mm mit KÖSTER NB 1 grau und KÖSTER NB 1 Flex**
Auszubessernde Flächen mit einer
Rautiefe < 5 mm oder bei rückseitiger
Durchfeuchtung (z. B.
Oberflächenprofilierungen, Unebenheiten
oder kleine Ausbrüche etc.) mit KÖSTER
NB 1 grau unter Zugabe von KÖSTER NB 1
Flex als Anmachflüssigkeit per KÖSTER
Quast für Schlämmen egalisieren.
Verbrauch:
KÖSTER NB 1 grau ca. 1,8 kg / l Hohlraum
KÖSTER NB 1 Flex ca. 0,6 kg / l Hohlraum
Menge: 0,000 m²

### 11 Grundierung

**11.1 Grundierung mit KÖSTER PolysilR TG 500 bei mineralischem Untergrund**
Mineralischen Untergrund mit KÖSTER
PolysilR TG 500 grundieren. Unverdünnt
bis zur vollständigen Sättigung in einem
Arbeitsgang (bei Porenbeton in zwei
Arbeitsgängen) im Sprühverfahren
aufbringen.
Verbrauch:
KÖSTER PolysilR TG 500  ca. 0,10 - 0,13
kg / m²
(bei Porenbeton ca. 0,20 - 0,25 kg / m²)
Menge: 0,000 m²

### 12 Fugenabdichtung

**12.1 Dehnfugenabdichtung mit dem KÖSTER Spezial-Fugenband**
Dehnfuge mit dem kaltselbstklebenden
KÖSTER Spezial-Fugenband wie folgt
abdichten:
Seitliche Fugenbereiche mit unverdünnter
KÖSTER KBE-Flüssigfolie grundieren. Nach
vollständiger Durchtrocknung ist das
Spezial-Fugenband aufzukleben und
anschließend in die nachfolgende
Flächenabdichtung einzubinden.
Verbrauch:
KÖSTER Spezial-Fugenband  nach Bedarf
KÖSTER KBE-Flüssigfolie ca. 0,25 kg / m²
Menge: 0,000 m

**12.2 Abdichtungsarbeiten**
Menge: 0,000

### 13 Flächenabdichtung

**13.1 Flächenabdichtung mit KÖSTER BikuthanR 2K**
Wandfläche frühestens 24 Stunden nach
dem Rautiefenausgleich mit KÖSTER
BikuthanR 2K gegen Bodenfeuchte / nicht
stauendes Sickerwasser in zwei Lagen
abdichten. Die Aufträge haben frisch in
frisch zu erfolgen.
Verbrauch:
KÖSTER BikuthanR 2K ca. 4,5 l / m²
Mindesttrockenschichtdicke: 3 mm
Menge: 0,000 m²

### 14 Rohrdurchführungen

**14.1 Rohrdurchführung mit KÖSTER BikuthanR 2K abdichten**
Rohrdurchführungen mit KÖSTER BikuthanR
2K unter Einlage des KÖSTER
Armierungsgewebes eindichten.
(vorhandenes Rohr z. B. mit Drahtbürste
aufrauen)
Verbrauch:
KÖSTER BikuthanR 2K  nach Bedarf
KÖSTER Armierungsgewebe nach Bedarf
Menge: 0,000 St.

### 15 Schutzlage

**15.1 Schutz der Abdichtung mit der KÖSTER Schutz- und Drainagebahn 3-400**
Wandabdichtung nach vollständiger
Durchtrocknung der Abdichtungslage mit
der KÖSTER Schutz- und Drainagebahn
3-400 vor dem Anfüllgut schützen. Die
Schutzbahn ist am oberen Bahnenabschluss
bis nach Verfüllen der Baugrube zu
verwahren.
Verbrauch:
KÖSTER Schutz- und Drainagebahn 3-400
1,05 m² / m²
Menge: 0,000 m²
